# AUSSCHREIBEN.DE
Specification (GAEB 90, DA81)
Currency: _

## AUSSCHREIBEN.DE - Triflex English
Date: 06.04.22

### Lot 01 Triflex CPS-I+ - Interior deck coating s

*Note*
Triflex CPS-I+
Interior deck coating system (OS 11b)

Construction project: '...'
Architect/client: '...'

Preliminary remarks:

Work is carried out using products from the Mindenbased company Triflex GmbH & Co. KG.

The offer is for the procurement and installation of
the Triflex CPS-I+ interior parking deck waterproofing
system as per VV TB, Part A, No. A 1.2.3.2 (OS 11b).
The system design meets the requirements for class OS
11b as per the respective valid version of DIN 18532
Part 6, the DBV data sheet for multi-storey car parks
and underground car parks and TR maintenance in
conjunction with the DAfStb Directive "Protection and
Repair of Concrete Components".
The coating system, after application, meets the
requirements for fire classification Bfl-s1 as per DIN
EN 13501-1.

Compliance with all applicable guidelines is taken into
account and required for the different recommended
system build-ups using Triflex products.

Before the contract is awarded, contractors must prove
that they have been trained in the application of
Triflex products. Otherwise, instruction by a trainer
shall be provided on-site.

The quantities contained herein shall be checked on the
building site.

The substrate must be pre-treated in accordance with
the specifications in the Repair Guideline (Rili SIB).
The following consumption specifications therefore
relate to a roughness depth of Rt= 0.5 mm. In case of
increased roughness depths, scratch and levelling coats
must be costed separately.

If work is to be carried out with subcontractors, the
client or his representative must be informed of this
in good time before the start of work. Moreover, a
party in possession of an SIVV certificate must be
present at the construction site at all times. The
certificates must be held available accordingly.

The quantities contained herein shall be checked on the
building site.

The substrate must be pre-treated in accordance with
the specifications in the Repair Guideline (Rili SIB).
The following consumption specifications therefore
relate to a roughness depth of Rt= 0.5 mm. In case of
increased roughness depths, scratch and levelling coats
must be costed separately.

Proceed as per DAfStb Rili SIB Part 3, Annex A to
determine adhesive strengths and as per DAfStb Rili SIB
Part 2, table 2.5 for substrate pre-treatment.

Billing shall be based on measurements conducted
jointly by the contractor and client.

The coating g system must be applied so as to prevent
rainwater from penetrating the system structure in the
event that work is interrupted.

For disposal of rubble, the cartage and landfill costs
shall be included in the individual prices or itemised
separately.

Concerns about prior work performed by other
contractors shall be communicated to the client in
writing immediately, ideally before work begins.

It is recommended that the bidder view the work site
prior to submitting a tender.

If alterations or special work not included herein
become necessary after work has commenced, detailed
notification shall be given before going ahead with
such alterations or special work, and the work shall
subsequently be billed separately.

Unless explicitly stated otherwise, all work shall be
regarded as a comprehensive turnkey service, including
the supply of all required materials and ancillary
services.

Multi-storey car park coatings and traffic markings are
subject to constant loads and wear in accordance with
the level of use.

The system build-up must be adapted by the expert
planner to meet the project-specific requirements.
Detailed tender texts must be created by the planner on
his or her own authority. There is no specific project
consultation associated with the issue of these draft
specifications. The preparation of drafts is a nonobligatory service provided by Triflex. Any legal
claims from this service are excluded.

The bases for the implementation of concrete repairs
which are relevant to stability, are the rules and
directives introduced in the German federal states as
Technical Building Regulations as per VV TB, Part A,
No. A 1.2.3.2 and VV TB, Part C, No. C 3.12.

The contract comprises the following components:
· Specifications
· System description, system drawings and
manufacturer'?s product information
· DIN 18202 Tolerances for building construction
· The rules and directives introduced in the German
federal states as Technical Building Regulations as per
VV TB, Part A, No. A 1.2.3.2.
· Building code regulations
· Accident prevention regulations
· German Construction Contract Procedures (VOB), Part B
in the versions valid at the time of conclusion of the
contract.

System and product characteristics:
· Surface protection system with epoxy resin and
polyurethane resin (EP/PUR) base
· Mechanically strong
· Seamless
· System-integrated detail solutions
· Full-surface adhesion and resistant to infiltration
from below
· Increased dynamic crack-bridging capabilities
· Cold-applied
· Ready for pedestrian traffic after approx. 20 hrs,
ready for vehicle traffic after approx. 2 days
· Triflex CPS-I+ meets the requirements for class OS
11b as per the respective valid version of DIN 18532
Part 6, the DBV data sheet for multi-storey car parks
and underground car parks and TR maintenance in
conjunction with the DAfStb Directive "Protection and
Repair of Concrete Components"
· Certificate of suitability for use as per VV TB, Part
A, No. A 1.2.3.2 (OS 11b)

Last updated: 03/2022

*Note*
Performance properties of Triflex CPS-I+ (OS 11b) as
per DBV data sheet for multi-storey car parks and
underground car parks (2018) plus additional
performance properties:

LineCharacteristicsTest methodRequirementTriflex
CPS-I+1Abrasion resistanceDIN EN ISO 5470-1Mass loss <
3000 mg, friction wheel: H22/1000 cycles/load: 1000 g
The requirements of DIN EN 13813 must also be met (see
section A.3.1)fulfilled2CO2 permeabilityDIN EN 1062-6sd
> 50 mfulfilled3Water vapour permeabilityDIN EN ISO
7783Class III: sd >50 mfulfilled4Capillary water
absorption and water permeabilityDIN EN 1062-3w < 0.1
kg/(m²*h0.5)fulfilled5Bond strength as per testing for
temperature change tolerance
For outdoor usage under the influence of de-icing
salts: Thunder shower exposure (temperature shock)
(10x)
And thermal cycling with alternating freezing/thawing
with exposure to de-icing salt (50x)

DIN EN 13687-2

DIN EN 13678-1After thermal cycling
a) No cracks, bubbles, detachment
b) Pull-off trial =? 1.5 (1.0) N/mm²
The value in brackets is the lowest permissible value
for each reading.

fulfilled

fulfilled6Resistance to strong chemical attack
Class I: 3d without pressure
Test liquids: Groups 1, 3 and 10 according to DIN EN
13529DIN EN 1352924 hrs after removing the coating from
the test liquid, reduction of the hardness by less than
50 % when measuring after the indentation hardness test
as per Buchholz, DIN EN ISO 2815, or Shore hardness,
DIN EN ISO 868 fulfilled7Dynamic crack-bridging
capabilities
After conditioning according to DIN EN 1062-11:2002-10,
7 days at 70 °C for reactive resin systemsDIN EN 1062-
7Dynamic crack-bridging capabilities
OS 11: B 3.2 (-20 °C)fulfilled8Impact strengthDIN EN
ISO 6272-2After loading, no cracks and no flaking
Class I: =? 4 Nm fulfilled9Pull-off trialDIN EN 1542=?
1.5 (1.0) N/mm² fulfilled10Fire classification after
applicationDIN EN 13501-1Minimum requirements: Class
Eflfulfilled11Grip / slip resistance DIN EN 13036-
4Class III: > 55 units tested in wet condition
(outside)fulfilled12Fire classification after
applicationDIN EN 13501-1Minimum requirements: Class
EflBfl-s113Non-slip classDIN 51130 R10 V4 14Fire
classification of the markingsDIN EN 13501-1 Bfl-s11)
Layer filled with sanding only is only permitted for
occasional access (from [R1]).
2) Depends on the viscosity (min. 20 M.-%) (from [R1]).
3) Systems with top finish must be checked completely
without finish; grip, wear and crack bridging must be
checked additionally with finish.

#### Section 01.01 General

**01.01.0001 Building site preparation**
Unit: psch

**01.01.0002 Container**
Delivery, set-up, provision and off-site transportation
of a material and device container.
Unit: psch

**01.01.0003 Power supply**
Provision of power supply for alternating and threephase current, to be removed on completion of the
building project.
Unit: psch

**01.01.0004 Water supply**
Provision of water supply for the necessary cleaning
tasks, to be removed on completion of the building
project.
Unit: psch

**01.01.0005 Fence around building site**
Provision of fence for the entire period of the
building project, to be adapted as required by the
individual work stages.
Unit: psch

**01.01.0006 Re-routing of traffic**
Implementing measures to re-route traffic, such as road
signs, traffic light system etc., setting up any
necessary devices, adapting in accordance with progress
of the building project and removing on completion of
the building project.
Unit: psch

#### Section 01.02 Structure and substrate inspection

**01.02.0001 Cavities**
Checking for cavities by tapping the existing concrete
surfaces with a hammer or chain, and marking any areas
accordingly.
Unit: psch

**01.02.0002 Adhesive tensile strength**
Determining and recording the specified adhesive
tensile strength of the existing substrate using a
suitable gauge (e.g. a Freundl unit).
Number of measurements: '.........'
Unit: psch

**01.02.0003 Compressive strength**
Determining and recording the compressive strength of
the existing concrete substrate using a Schmidt Hammer.
Number of measurements: '.........'
Unit: psch

**01.02.0004 Moisture content**
Determining and recording the moisture content of the
existing concrete substrate using a suitable gauge
(e.g. electronic moisture meter).
Number of measurements: '.........'
Unit: psch

**01.02.0005 Core sample**
Determining the layer configuration and each of the
layer thicknesses by taking a core sample.
Number of measurements: '.........'
Unit: psch

**01.02.0006 Analysis of core sample**
Determining the chloride content in the substrate by
testing the
core sample (see Item '.........').
Number of measurements: '.........'
Unit: psch

**01.02.0007 Checking gradient and unevenness**
Checking the existing substrate for sufficient
gradient, formation of puddles and unevenness.
Unit: psch

**01.02.0008 Site journal with continuous measuring**
Provision of suitable measuring devices for the
continuous measuring of air humidity, ground
temperature, air temperature and to determine the dew
point throughout the building project, incl. a site
journal with logging of measured values.
Unit: psch

#### Section 01.03 Substrate pre-treatment

**01.03.0001 Milling**
Removal of any contaminated surfaces on the concrete
with a suitable milling machine approx. 3-5 mm in depth
in order to ensure the adhesive property and soundness
of the substrate, incl. acknowledgement of delivery,
off-site transportation and proper disposal of the
milled material.
Unit: m²

**01.03.0002 Milling in proximity to construction and settlement joints**
Machine milling, '.........' cm wide, approx. 3-5 mm in
depth
including acknowledgement of delivery, off-site
transportation and proper disposal of the milled
material.
(See Triflex system drawing CPS-I+-1806 or CPS-I+-1807
and CPS-I+-1808)
Unit: m

**01.03.0003 Shot-blasting**
Cleaning of entire surface, incl. construction and
settlement joint areas by Blastrac shot-blasting
crosswise, incl. machine-sanding junctions, cleaning of
surfaces, off-site transportation and proper disposal
of any blasting residue.
Unit: m²

**01.03.0004 Grinding**
Preparation of the substrate by grinding with suitable
abrasive tools, incl. cleaning, acknowledgement of
delivery, off-site transportation and proper disposal
of any rubble.
Unit: m²

**01.03.0005 Grinding the junctions**
Preparation of the substrate of the wall junctions and
details by grinding with suitable abrasive tools incl.
cleaning, acknowledgement of delivery, off-site
transportation and proper disposal of any rubble.
Junction height: '.........' cm
Unit: m

**01.03.0006 Joint milling machine / joint hook**
Removal of any joint sealant as required using joint
milling machine or joint hook.
Unit: m

**01.03.0007 Levelling**
Levelling of joint sealant in still functional
construction joints by filling with comparable material
or Triflex Pox mortar, or removal of any oozing or
excess material in order to achieve a flush finish.
Unit: m

**01.03.0008 Preparing metal substrates**
Thoroughly abrade the metal substrates with Triflex
Cleaner and additionally roughen the surface.
Consumption: min. 0.20 l/m²
Unit: m²

#### Section 01.04 Triflex Primer

**01.04.0001 Priming of wall junctions**
On concrete and masonry substrates up to max. 4 wt%
substrate moisture.
Priming with Triflex Pox Primer 116+, including
dressing with quartz sand, size 0.3-0.8 mm. Removal of
any surplus after curing.
Consumption of Triflex Pox Primer 116+: at least 0.30
kg/m²
Consumption of quartz sand 0.3-0.8 mm: at least 1.00
kg/m²
Application according to the material manufacturer'?s
technical guidelines. Adhesion to the substrate must be
checked on a case-by-case basis.
Junction height: '.........' cm
Unit: m

**01.04.0002 Priming of kerb**
On concrete and masonry substrates up to max. 4 wt%
substrate moisture.
Priming with Triflex Pox Primer 116+, including
dressing with quartz sand, size 0.3-0.8 mm. Removal of
any surplus after curing.
Consumption of Triflex Pox Primer 116+: at least 0.30
kg/m²
Consumption of quartz sand 0.3-0.8 mm: at least 1.00
kg/m²
Application according to the material manufacturer'?s
technical guidelines. Adhesion to the substrate must be
checked on a case-by-case basis.
Kerb height: '.........' cm,
width: '.........' cm
Unit: m²

**01.04.0003 Priming of construction joint**
On concrete and masonry substrates up to max. 4 wt%
substrate moisture.
Priming with Triflex Pox Primer 116+, including
dressing with quartz sand, size 0.3-0.8 mm. Removal of
any surplus after curing.
Consumption of Triflex Pox Primer 116+: at least 0.30
kg/m²
Consumption of quartz sand 0.3-0.8 mm: at least 1.00
kg/m²
Application according to the material manufacturer'?s
technical guidelines. Adhesion to the substrate must be
checked on a case-by-case basis.
Construction joint width: '.........' cm
Unit: m

**01.04.0004 Priming of settlement joint**
On concrete and masonry substrates up to max. 4 wt%
substrate moisture.
Priming with Triflex Pox Primer 116+, including
dressing with quartz sand, size 0.3-0.8 mm. Removal of
any surplus after curing.
Consumption of Triflex Pox Primer 116+: at least 0.30
kg/m²
Consumption of quartz sand 0.3-0.8 mm: at least 1.00
kg/m²
Application according to the material manufacturer'?s
technical guidelines. Adhesion to the substrate must be
checked on a case-by-case basis.
Settlement joint width: '.........' cm
Unit: m

**01.04.0005 Priming of mineral substrate**
On mineral substrates up to max. 4 wt% substrate
moisture.
Priming with Triflex Pox Primer 116+, including
dressing with quartz sand, size 0.3-0.8 mm. Removal of
any surplus after curing.
Consumption of Triflex Pox Primer 116+: at least 0.30
kg/m²
Consumption of quartz sand 0.3-0.8 mm: at least 1.00
kg/m²
Application according to the material manufacturer'?s
technical guidelines. Adhesion to the substrate must be
checked on a case-by-case basis.
Unit: m²

**01.04.0006 Priming of metal**
e.g. stainless steel, steel and zinc.
Priming with Triflex Metal Primer, incl. pre-cleaning
of the surface with Triflex Cleaner.
Consumption of Triflex Cleaner: at least 0.20 l/m²
Consumption of Triflex Metal Primer: approx. 0.08-0.10
l/m²
Application according to the material manufacturer'?s
technical guidelines. Adhesion to the substrate must be
checked on a case-by-case basis.
Unit: m²

**01.04.0007 Additional priming (surface)**
Additional priming is required on highly absorbent
substrates and with substrate moistures of between 4-6
wt%.
Prime with Triflex Pox Primer 116+.
Consumption: at least 0.50 kg/m² (unfilled and nondressed)
Application as per the material manufacturer'?s
technical guidelines. Adhesion to the substrate must be
checked on a case-by-case basis.
Unit: m²

**01.04.0008 Additional priming (junctions)**
Additional priming is required on highly absorbent
substrates and with substrate moistures of between 4-6
wt%.
Prime with Triflex Pox Primer 116+.
Consumption: at least 0.50 kg/m² (unfilled and nondressed)
Application as per the material manufacturer'?s
technical guidelines. Adhesion to the substrate must be
checked on a case-by-case basis.
Junction height: '.........' cm
Unit: m

#### Section 01.05 Triflex repairs

**01.05.0001 Scratch coat**
Roughness depth levelling Rt 0.5-1.5 mm.
Scratch coat: 1.00 kg of Triflex Pox Primer 116+ is
mixed with
0.50 kg of quartz sand 0.1-0.4 mm.
Consumption approx. 2.20 kg/m² per mm layer thickness
Application as per the material manufacturer'?s
technical guidelines.
Unit: m²

**01.05.0002 Levelling coat**
Roughness depth levelling Rt 2.0-3.0 mm
Mortar mix: 1.00 kg of Triflex Pox Primer 116+ is mixed
with
0.70 kg of quartz sand 0.1-0.4 mm and 0.30 kg of quartz
sand 0.3-0.8 mm
Consumption approx. 2.20 kg/m2 per mm layer thickness
Application as per the material manufacturer'?s
technical guidelines.
Unit: m²

**01.05.0003 Mortar**
Levelling off of larger areas of damage with Triflex
Pox mortar.
Mixing ratio and grading curve as per product
information.
Consumption: at least 2.20 kg/m² per mm layer thickness
Application as per the material manufacturer'?s
technical guidelines.
Average layer thickness: '.........'
Unit: m²

#### Section 01.06 Triflex detail waterproofing

**01.06.0001 Wall junction**
Waterproofing of the wall junction with Triflex Than R
557 thix, including Triflex Special Fleece.
Triflex Than R 557 thix, colour 7032, consumption at
least 3.00 kg/m².
Application as per the material manufacturer'?s
technical guidelines.
(See Triflex system drawing CPS-I+-1802)
Junction height: '.........' cm
Unit: m

**01.06.0002 Kerb, threshold**
Waterproofing of the kerb/threshold with Triflex Than R
557 thix, including Triflex Special Fleece.
Triflex Than R 557 thix, colour 7032, consumption at
least 3.00 kg/m²
Application as per the material manufacturer'?s
technical guidelines.
(See Triflex system drawing CPS-I+-1804)
Unit: m²

**01.06.0003 Kerb, collision protection**
Bonding of a cover plate to the kerb using Triflex Cryl
Paste and additional mechanical anchors if necessary.
Triflex Cryl Paste, consumption: at least 0.50 kg/m²
Application according to the material manufacturer'?s
technical guidelines.
(See Triflex system drawing CPS-I+-1804)
Unit: m

**01.06.0004 Gully**
Waterproofing of the drainage channel (gully) with
Triflex Than R 557 thix, including Triflex Special
Fleece.
Triflex Than R 557 thix, colour 7032, consumption at
least 3.00 kg/m².
Application as per the material manufacturer'?s
technical guidelines.
(See Triflex system drawing CPS-I+-1805)
Unit: pc

**01.06.0005 Drainage channel**
Waterproofing of the drainage channel with Triflex Than
R 557 thix, including Triflex Special Fleece.
Triflex Than R 557 thix, colour 7032, consumption at
least 3.00 kg/m²
Application as per the material manufacturer'?s
technical guidelines.
(See Triflex system drawing CPS-I+-1805)
Unit: m

**01.06.0006 Column joint**
Waterproofing of the prop connectors with Triflex Than
R 557 thix, including Triflex Special Fleece.
Triflex Than R 557 thix, colour 7032, consumption at
least 3.00 kg/m²
Application as per the material manufacturer'?s
technical guidelines.
(See Triflex system drawing CPS-I+-1803)
Junction height: '.........' cm
Unit: pc

**01.06.0007 Penetration**
Waterproofing of the penetrations with Triflex Than R
557 thix, including Triflex Special Fleece.
Triflex Than R 557 thix, colour 7032, consumption at
least 3.00 kg/m².
Application as per the material manufacturer'?s
technical guidelines.
(Corresponds to Triflex system drawing CPS-I+-1803)
Junction height: '.........' cm
Unit: pc

**01.06.0008 Door sill**
Waterproofing of the junction to a door sill with
Triflex Than R 557 thix, including Triflex Special
Fleece.
Triflex Than R 557 thix, colour 7032, consumption at
least 3.00 kg/m².
Application as per the material manufacturer'?s
technical guidelines.
(Corresponds to Triflex system drawing CPS-I+-1802)
Unit: m

#### Section 01.07 Triflex joint waterproofing

**01.07.0001 Construction joint**
Waterproofing of the construction joint with Triflex
Than R 557 thix, including Triflex Special Fleece.
If required, levelling out of the joint flush with
Triflex Pox mortar, including dressing with a surplus
of quartz sand, grain size 0.3-0.8 mm.
Width '.........' cm, consumption of Triflex Pox
mortar: approx.
2.20 kg/m² per mm layer thickness.
Triflex Than R 557 thix, colour 7032, consumption at
least 3.00 kg/m².
Application as per the material manufacturer'?s
technical guidelines.
(See Triflex system drawing CPS-I+-1806)
Unit: m

**01.07.0002 Settlement joint surface**
Waterproofing of the settlement joint with Triflex Than
R 557 thix, including Triflex Special Fleece.
Apply a width of approx. 4 cm of Triflex Cryl Paste to
both sides of the joint to bond the Triflex Support
Strip, consumption: 1.40 kg/m² per mm coat thickness.
Triflex Than R 557 thix, colour 7032, consumption at
least 2.10 kg/m, including 2 layers of Triflex Special
Fleece, fleece width 35 cm and a PE round sealing band
(closed-cell).
Filled with Triflex FlexFiller, colour 7043,
consumption at least 1.40 kg/m² per mm layer thickness
Application as per the material manufacturer'?s
technical guidelines.
(See Triflex system drawing CPS-I+-1807)

Note:
The settlement joints are all maintenance joints. It
may be necessary to renew the joint sealant after
structural movement.
Unit: m

**01.07.0003 Settlement joint - wall junction**
Waterproofing of the settlement joint with Triflex Than
R 557 thix, including Triflex Special Fleece.
Apply a width of approx. 4 cm of Triflex Cryl Paste to
both sides of the joint to bond the Triflex Support
Strip, consumption: 1.40 kg/m² per mm coat thickness.
Triflex Than R 557 thix, colour 7032, consumption at
least 2.10 kg/m, including 2 layers of Triflex Special
Fleece, fleece width 35 cm and a PE round sealing band
(closed-cell).
Filled with Triflex FlexFiller, colour 7043,
consumption at least 1.40 kg/m² per mm layer thickness
Application as per the material manufacturer'?s
technical guidelines.
(See Triflex system drawing CPS-I+-1808)
Junction height: '.........' cm

Note:
The settlement joints are all maintenance joints. It
may be necessary to renew the joint sealant after
structural movement.
Unit: m

#### Section 01.08 Triflex surface coating

**01.08.0001 Surface coating**
Creation of the crack-bridging dressing layer with
Triflex Than RG 568+, filled and dressed with quartz
sand. Removal of any surplus after curing.
Triflex Than RG 568+,, colour grey, consumption at
least 2.00 kg/m².
Quartz sand 0.1-0.4 mm (filling), consumption at least
0.60 kg/m².
Quartz sand 0.3-0.8 mm (dressing), consumption at least
8.00 kg/m² with surplus.
Application as per the material manufacturer'?s
technical guidelines.
(See Triflex system drawing CPS-I+-1801)
Unit: m²

**01.08.0002 Allowance for surface waterproofing (Rt = 0.2 mm)**
Surcharge for additional levelling off of the roughness
depth for each 0.5 mm with Triflex Than RG 568+.
Determination of the roughness depth after surface
preparation as per Rili-SIB (2001).

To achieve the minimum layer thicknesses as per the
Repair Guideline, the respective minimum thickness
surcharges and layer thickness surcharges (dz) for
levelling off roughness depths (Rt) must be included.
Rt = 0.2 mm / dz = 300 µm
Consumption: at least 0.40 kg/m²
Unit: m²

**01.08.0003 Allowance for surface waterproofing (Rt = 0.5 mm)**
To achieve the minimum layer thicknesses as per the
Repair Guideline, the respective minimum thickness
surcharges and layer thickness surcharges (dz) for
levelling off roughness depths (Rt) with Triflex Than
RG 568+ must be included.
Rt = 0.5 mm / dz = 600 µm
Consumption: at least 1.00 kg/m²
Unit: m²

**01.08.0004 Allowance for surface waterproofing (Rt = 1.0 mm)**
To achieve the minimum layer thicknesses as per the
Repair Guideline, the respective minimum thickness
surcharges and layer thickness surcharges (dz) for
levelling off roughness depths (Rt) with Triflex Than
RG 568+ must be included.
Rt = 1.0 mm / dz = 1000 µm
Consumption: at least 2.00 kg/m²
Unit: m²

#### Section 01.09 Triflex Finish

**01.09.0001 Finishing of wall junction**
Finishing the wall junctions with Triflex Pox Finish
173+, mixed with Triflex Powder Thixo.
Colour 7032, consumption: at least 0.60 kg/m².
Application as per the material manufacturer'?s
technical guidelines.
(See Triflex system drawing CPS-I+-1802)
Junction height: '.........' cm
Unit: m

**01.09.0002 Finishing of kerb, threshold**
Finishing in the area of the kerb and thresholds with
Triflex Pox Finish 173+.
Colour 7032, consumption: at least 0.60 kg/m².
Application as per the material manufacturer'?s
technical guidelines.
(See Triflex system drawing CPS-I+-1804)
Unit: m²

**01.09.0003 Finishing of railing posts**
Finishing in the area of the rising railing posts with
Triflex Pox Finish 173+, mixed with Triflex Powder
Thixo.
Colour 7032, consumption: at least 0.60 kg/m².
Application as per the material manufacturer'?s
technical guidelines.
(See Triflex system drawing CPS-I+-1803)
Junction height: '.........' cm
Unit: m²

**01.09.0004 Finishing of penetration**
Finishing in the area of the rising penetrations with
Triflex Pox Finish 173+, mixed with Triflex Powder
Thixo.
Colour 7032, consumption: at least 0.60 kg/m².
Application as per the material manufacturer'?s
technical guidelines.
(Corresponds to Triflex system drawing CPS-I+-1803)
Junction height: '.........' cm
Unit: pc

**01.09.0005 Finish of the surface**
Finishing of the surface with Triflex Pox Finish 173+.
Colour 7032, consumption: at least 0.60 kg/m².
Application as per the material manufacturer'?s
technical guidelines.
(See Triflex system drawing CPS-I+-1801)
Unit: m²

#### Section 01.10 Collision protection

**01.10.0001 Protection from mechanical damage**
Insertion of stainless steel plates in Triflex Cryl
Paste to protect the waterproofing from mechanical
damage in areas at risk (kerb, thresholds or joints).
Processing: '.........' cm
Application as per the material manufacturer'?s
technical guidelines.
(See Triflex system drawing CPS-I+-1804)
Unit: m²

#### Section 01.11 Triflex Marking

**01.11.0001 Thin-layer of marking paint, parking bays**
Marking of parking bays with Preco Line 300. Width of
outline: 10 cm incl. tape.
Consumption: at least 0.44 kg/m².
Application according to the material manufacturer'?s
technical guidelines, see Triflex DMS, version 3.
Colour: '.........' at the discretion of the client.
Unit: m

**01.11.0002 Thin-layer of marking paint, disabled parking bays**
Marking of disabled parking bays with Preco Line 300,
incl. taping and, where required, provision of
template.
Consumption: at least 0.44 kg/m².
Application according to the material manufacturer'?s
technical guidelines, see Triflex DMS, version 3.
Colour: '.........' at the discretion of the client.
Unit: pc

**01.11.0003 Thin-layer of marking paint, direction arrows**
Marking of direction arrows with Preco Line 300, incl.
taping and, where required, provision of template. To
include the following arrows
- Straight: '.........' pcs.
- Left: '.........' pcs.
- Right: '.........' pcs.
Consumption: at least 0.44 kg/m².
Application according to the material manufacturer'?s
technical guidelines, see Triflex DMS, version 3.
Colour: '.........' at the discretion of the client.
Unit: pc

#### Section 01.12 Hourly rates

**01.12.0001 Foreman**
Hourly rate of a foreman.
Unit: h

**01.12.0002 Skilled trade worker**
Hourly rate of a skilled trade worker.
Unit: h

**01.12.0003 Assistant**
Hourly rate of an assistant.
Unit: h

#### Section 01.13 Materials

**01.13.0001 Materials**
Material consumption upon proof.
Unit: kg

#### Section 01.14 Disposal

**01.14.0001 Disposal**
Disposal of all waste and hazardous waste materials in
accordance with the current applicable laws and
implementing regulations.
Unit: psch
